# Wash basin Mixer (S) - Serie Urban Chic de Ramón Soler

- Propiedad del archivo: CONSTRUNARIO
- Formato: FIEBDC-3/2012
- Programa: Construnario Versión 3.51
- Fecha de los precios: 19/03/2024
- Divisa: EUR

**212411S_RSO** u Wash basin Mixer (S) - Serie Urban Chic de Ramón Soler
Precio: 22850
Wash basin Mixer (S) Código EAN: 8428506025365
