# Monomando para lavabo, referencia 213101 de la serie Urban Chic de Ramón Soler. Cascada - cromo - Serie Urban Chic de Ramón Soler

- Propiedad del archivo: CONSTRUNARIO
- Formato: FIEBDC-3/2012
- Programa: Construnario Versión 3.51
- Fecha de los precios: 19/03/2024
- Divisa: EUR

**213101_RSO** u Monomando para lavabo, referencia 213101 de la serie Urban Chic de Ramón Soler. Cascada - cromo - Serie Urban Chic de Ramón Soler
Precio: 287.80
Monomando para lavabo cascada Código EAN: 8428506023996
