# Thermostatic bath-shower set for shelf with spout and metal kit shower, with Thermostop system - Serie Urban Chic de Ramón Soler

- Owner of the file: CONSTRUNARIO
- Format: FIEBDC-3/2012
- Program: Construnario Versión 3.51
- Date of prices: 19/03/2024
- Currency: EUR

**213303TM_RSO** u Thermostatic bath-shower set for shelf with spout and metal kit shower, with Thermostop system - Serie Urban Chic de Ramón Soler
Price: 136270
Thermostatic bath-shower set for shelf with spout and metal kit shower, with Thermostop system Código EAN: 8428506024290
