# Ensemble bain-douche thermostatique sur gorge avec Système Termostop blocage T°38C et douchette métallique - Serie Urban Chic de Ramón Soler

- Propriété du fichier: CONSTRUNARIO
- Format: FIEBDC-3/2012
- Logiciel: Construnario Versión 3.51
- Date des prix: 19/03/2024
- Devise: EUR

**213303TM_RSO** u Ensemble bain-douche thermostatique sur gorge avec Système Termostop blocage T°38C et douchette métallique - Serie Urban Chic de Ramón Soler
Prix: 1431.70
Ensemble bain-douche thermostatique sur gorge avec Système Termostop blocage T°38C et douchette métallique. Código EAN: 8428506024290
