# Ensemble bain-douche thermostatique sur gorge. Poignées laiton. Blocage T°38C. Sans - Serie Urban Chic de Ramón Soler

- Propiedad del archivo: CONSTRUNARIO
- Formato: FIEBDC-3/2012
- Programa: Construnario Versión 3.51
- Fecha de los precios: 19/03/2024
- Divisa: EUR

**213303TSCAM_RSO** u Ensemble bain-douche thermostatique sur gorge. Poignées laiton. Blocage T°38C. Sans - Serie Urban Chic de Ramón Soler
Precio: 653.60
Ensemble bain-douche thermostatique sur gorge. Poignées laiton. Blocage T°38C. Sans Código EAN: 8428506024306
