# Termostático de ducha, referencia 213401SNC de la serie Urban Chic de Ramón Soler. Sin equipo de ducha. Niquel cepillado - Serie Urban Chic de Ramón Soler

- Propiedad del archivo: CONSTRUNARIO
- Formato: FIEBDC-3/2012
- Programa: Construnario Versión 3.51
- Fecha de los precios: 19/03/2024
- Divisa: EUR

**213401SNC_RSO** u Termostático de ducha, referencia 213401SNC de la serie Urban Chic de Ramón Soler. Sin equipo de ducha. Niquel cepillado - Serie Urban Chic de Ramón Soler
Precio: 673.60
Grifo de ducha termostato con repisa con vidrio de seguridad, sistemas termostop limitador de temperatura, hotblock, Cooltouch antiquemaduras, sistema anticorrosión patentado y níquel cepillado de alta resistencia por su tratamiento PVD. Código EAN: 8428506036422
