# Termostático de baño-ducha salida cascada, referencia 213901MRNC de la serie Urban Chic de Ramón Soler. Con equipo de ducha. Niquel cepillado - Serie Urban Chic de Ramón Soler

- Propiedad del archivo: CONSTRUNARIO
- Formato: FIEBDC-3/2012
- Programa: Construnario Versión 3.51
- Fecha de los precios: 19/03/2024
- Divisa: EUR

**213901MRNC_RSO** u Termostático de baño-ducha salida cascada, referencia 213901MRNC de la serie Urban Chic de Ramón Soler. Con equipo de ducha. Niquel cepillado - Serie Urban Chic de Ramón Soler
Precio: 1018.50
Termostático de baño-ducha salida cascada con equipo de ducha con vidrio de seguridad Código EAN: 8428506037856
