# Termostático de baño-ducha salida cascada con inversor integrado y repisa con vidrio de seguridad, cromado, referencia 213901S de la serie Uran Chic de Ramón Soler - Serie Urban Chic de Ramón Soler

- Propiedad del archivo: CONSTRUNARIO
- Formato: FIEBDC-3/2012
- Programa: Construnario Versión 3.51
- Fecha de los precios: 19/03/2024
- Divisa: EUR

**213901S_RSO** u Termostático de baño-ducha salida cascada con inversor integrado y repisa con vidrio de seguridad, cromado, referencia 213901S de la serie Uran Chic de Ramón Soler - Serie Urban Chic de Ramón Soler
Precio: 473.10
Conjunto grifo de bañera termostato salida cascada y repisa con vidrio de seguridad con sistemas termostop limitador de temperatura, hotblock, Cooltouch antiquemaduras, sistema anticorrosión patentado y cromado Diamond Finish, Código EAN: 8428506024146
