# Conjunto termostático gran ducha con columna telescópica, referencia 215401RK300NCde la serie Urban Chic de Ramón Soler. Niquel cepillado - Serie Urban Chic de Ramón Soler

- Propiedad del archivo: CONSTRUNARIO
- Formato: FIEBDC-3/2012
- Programa: Construnario Versión 3.51
- Fecha de los precios: 19/03/2024
- Divisa: EUR

**215401RK300NC** u Conjunto termostático gran ducha con columna telescópica, referencia 215401RK300NCde la serie Urban Chic de Ramón Soler. Niquel cepillado - Serie Urban Chic de Ramón Soler
Precio: 1146.30
Columna telescópica inox 880-1460mm, compuesta por termostato con inversor integrado, rociador cuadrado metálico 300mm hidrooxigenado, teleducha cuadrada metálica anti-cal y flexo de alta resistencia 1,75m antigiratorio, sistemas termostop limitador de temperatura, hotblock, cooltouch antiquemaduras, anticorrosión patentado y níquel cepillado de alta resistencia por su tratamiento PVD. Código EAN: 8428506052200
