# Conjunto termostático gran ducha con columna telescópica, referencia 215401RM300N de la serie Urban Chic de Ramón Soler. Antical, con sistema Temostop - Serie Urban Chic de Ramón Soler

- Propiedad del archivo: CONSTRUNARIO
- Formato: FIEBDC-3/2012
- Programa: Construnario Versión 3.51
- Fecha de los precios: 19/03/2024
- Divisa: EUR

**215401RK300N_RSO** u Conjunto termostático gran ducha con columna telescópica, referencia 215401RM300N de la serie Urban Chic de Ramón Soler. Antical, con sistema Temostop - Serie Urban Chic de Ramón Soler
Precio: 655.00
Columna telescópica inox 880-1460mm, compuesta por termostato con inversor integrado, rociador cuadrado metálico 300mm hidrooxigenado, teleducha cuadrada ABS massage 3 posiciones anti-cal y flexo ultrabrillo de alta resistencia 1,75m antigiratorio, sistemas termostop limitador de temperatura, hotblock, cooltouch antiquemaduras, anticorrosión patentado y cromado Diamond Finish Código EAN: 8428506024283
