# Monomando lavabo de columna, referencia 217602SNC de la serie Urban Chic de Ramón Soler. Níquel cepillado - Serie Urban Chic de Ramón Soler

- Propiedad del archivo: CONSTRUNARIO
- Formato: FIEBDC-3/2012
- Programa: Construnario Versión 3.51
- Fecha de los precios: 19/03/2024
- Divisa: EUR

**217602SNC_RSO** u Monomando lavabo de columna, referencia 217602SNC de la serie Urban Chic de Ramón Soler. Níquel cepillado - Serie Urban Chic de Ramón Soler
Precio: 1731.90
Grifo de pie para lavabo de líneas modernas, con fijación al suelo perfectamente resistente, níquel cepillado de alta resistencia por su tratamiento PVD. Código EAN: 8428506052279
