# Monomando lavabo de columna, referencia 217602S de la serie Urban Chic de Ramón Soler. Cromo - Serie Urban Chic de Ramón Soler

- Propiedad del archivo: CONSTRUNARIO
- Formato: FIEBDC-3/2012
- Programa: Construnario Versión 3.51
- Fecha de los precios: 19/03/2024
- Divisa: EUR

**217602S_RSO** u Monomando lavabo de columna, referencia 217602S de la serie Urban Chic de Ramón Soler. Cromo - Serie Urban Chic de Ramón Soler
Precio: 971.60
Grifo de pie para lavabo, de líneas modernas, cromado de alta resistencia Diamond Finish, con fijación al suelo perfectamente resistente Código EAN: 8428506033704
