# Conjunto termostático de ducha empotrado 2 vías, sin equipo de ducha - Serie Urban Chic de Ramón Soler

- Propiedad del archivo: CONSTRUNARIO
- Formato: FIEBDC-3/2012
- Programa: Construnario Versión 3.51
- Fecha de los precios: 19/03/2024
- Divisa: EUR

**218712S_RSO** u Conjunto termostático de ducha empotrado 2 vías, sin equipo de ducha - Serie Urban Chic de Ramón Soler
Precio: 312.90
Conjunto termostático de ducha empotrado 2 vías, sin equipo de ducha Código EAN: 8428506025440
