# Thermostatic concealed shower valve with 2 way diverter within the flow rate handley without shower kit - Serie Urban Chic de Ramón Soler

- Owner of the file: CONSTRUNARIO
- Format: FIEBDC-3/2012
- Program: Construnario Versión 3.51
- Date of prices: 19/03/2024
- Currency: EUR

**218712S_RSO** u Thermostatic concealed shower valve with 2 way diverter within the flow rate handley without shower kit - Serie Urban Chic de Ramón Soler
Price: 30680
Thermostatic concealed shower valve with 2 way diverter within the flow rate handley without shower kit Código EAN: 8428506025440
