# Cartucho de filtro de duración aproximada de 12 meses, referencia 3786 de Ramón Soler - Pure Water de Ramón Soler

- Propiedad del archivo: CONSTRUNARIO
- Formato: FIEBDC-3/2012
- Programa: Construnario Versión 3.51
- Fecha de los precios: 19/03/2024
- Divisa: EUR

**220110** u Cartucho de filtro de duración aproximada de 12 meses, referencia 3786 de Ramón Soler - Pure Water de Ramón Soler
Precio: 88.40
Cartucho de filtro de duración aproximada de 12 meses, referencia 3786 de Ramón Soler Código EAN: 8428506201103
