# Monomando con duchita 2 jets orientable para gran cocina, referencia 4966 de Ramón Soler - Professional de Ramón Soler

- Propiedad del archivo: CONSTRUNARIO
- Formato: FIEBDC-3/2012
- Programa: Construnario Versión 3.51
- Fecha de los precios: 19/03/2024
- Divisa: EUR

**223377** u Monomando con duchita 2 jets orientable para gran cocina, referencia 4966 de Ramón Soler - Professional de Ramón Soler
Precio: 724.60
Grifo de cocina estilo industrial, con caño extraíble y giratorio 360º con una altura de 545mm y con salida de agua en 2 posiciones lluvia o chorro, sistema anti-cal y anticorrosión patentado, cromado de alta resistencia Diamond Finish Código EAN: 8428506233777
