# Flexible argenté Chromalux, 1,75m, anti-torsion . F 1/2” - 1/2” conique - Flexos de Ramón Soler

- Propriété du fichier: CONSTRUNARIO
- Format: FIEBDC-3/2012
- Logiciel: Construnario Versión 3.51
- Date des prix: 19/03/2024
- Devise: EUR

**2471C_RSO** u Flexible argenté Chromalux, 1,75m, anti-torsion . F 1/2” - 1/2” conique - Flexos de Ramón Soler
Prix: 23.60
• essais réalisés selon les exigences d'étanchéité, débit, comportement mécanique sous pression, résistance mécanique et corrosion, selon les exigences de la norme européenne EN 1113. • Température de l’eau chaude recommandée : 55 ºC. Température maximale d’utilisation : 65 ºC. Maximum 1 h à 90 ºC. Código EAN: 8428506554711
