# Flexible shower connection with swivel end - Flexos de Ramón Soler

- Owner of the file: CONSTRUNARIO
- Format: FIEBDC-3/2012
- Program: Construnario Versión 3.51
- Date of prices: 19/03/2024
- Currency: EUR

**2472C_RSO** u Flexible shower connection with swivel end - Flexos de Ramón Soler
Price: 2310
• Test carried out according to the requirements of sealing, flow, mechanical behavior under pressure, mechanical resistance and corrosion, according to the requirements of the European Standard EN 1113. • Recommended temperature for the hot water: 55ºC. Maximum working temperature: 65ºC. Maximum: 1h at 90ºC. Código EAN: 8428506007750
