# Flexible para alta presión M15, referencia 2473C de Ramón Soler - Flexos de Ramón Soler

- Propiedad del archivo: CONSTRUNARIO
- Formato: FIEBDC-3/2012
- Programa: Construnario Versión 3.51
- Fecha de los precios: 19/03/2024
- Divisa: EUR

**2473C_RSO** u Flexible para alta presión M15, referencia 2473C de Ramón Soler - Flexos de Ramón Soler
Precio: 39.20
• Cumple con los requisitos de estanquidad, caudal, comportamiento mecánico bajo presión, resistencia mecánica y corrosión, según las exigencias de la Norma Europea EN 1113. • Temperatura recomendada de agua caliente 55°C. Temperatura máxima de uso 65°C. Máximo 1h a 90°C. Código EAN: 8428506004872
