# Flexible para ducha con extremo giratorio, referencia 2475 SNM de Ramón Soler. 1,75 m. Niquel cepillado - Flexos de Ramón Soler

- Propiedad del archivo: CONSTRUNARIO
- Formato: FIEBDC-3/2012
- Programa: Construnario Versión 3.51
- Fecha de los precios: 19/03/2024
- Divisa: EUR

**2475CNC_RSO** u Flexible para ducha con extremo giratorio, referencia 2475 SNM de Ramón Soler. 1,75 m. Niquel cepillado - Flexos de Ramón Soler
Precio: 41.30
Flexible para ducha de 1,75m antigiratorio Soleflex, níquel cepillado Código EAN: 8428506023279
