# Monomando lavabo

- Propiedad del archivo: CONSTRUNARIO
- Formato: FIEBDC-3/2012
- Programa: Construnario Versión 3.51
- Fecha de los precios: 19/03/2024
- Divisa: EUR

**2601NM_RSO** u Monomando lavabo, referencia 2601NM de la serie Arola de Ramón Soler. Cartucho progresivo apertura en frío, caño cascada (altura 140mm, salida agua 125mm). Caudal 5 l/m - Negro mate - Serie Arola de Ramón Soler
Precio: 663.10
• Cartucho progresivo Ø35 mm • Caudal a 3 bar: limitado a 5 l/min • Nivel acústico a 3 bar: < 20 dB • Presión de uso entre 1-5 bar. Recomendada 3 bar. • Sistema Termostop Block de limitación de la temperatura máxima del agua caliente • Cromado latón: 15 micras de espesor de níquel, 0.3 micras de cromo. • Resiste presiones estáticas = 10 bar y golpes de ariete de 25 bar. • Temperatura recomendada de agua caliente 55ºC. Temperatura máxima de uso 65°C. Máximo 1h a 90°C. Código EAN: 8428506025822
