# Wash basin mixer Arola, with cascade stream. Flow limiter: 5 l/min - Serie Arola de Ramón Soler

- Owner of the file: CONSTRUNARIO
- Format: FIEBDC-3/2012
- Program: Construnario Versión 3.51
- Date of prices: 19/03/2024
- Currency: EUR

**2601_RSO** u Wash basin mixer Arola, with cascade stream. Flow limiter: 5 l/min - Serie Arola de Ramón Soler
Price: 42150
• Ø35mm progressive cartridge • Flow rate at 3 bars: 5 l/min • Nivel acústico a 3 bar: < 20 dB • Working pressure between 1-5 bars, recommended: 3 bars • Termostop Block System limiting the maximum temperature of hot water • Chrome-plated brass: 15 microns thick of nickel, 0.3 microns of chrome. • Resists static pressures = 10 bars and water hammers of 25 bars. • Recommended temperature for the hot water: 55ºC. Maximum working temperature: 65ºC. Maximum: 1h at 90ºC. Código EAN: 8428506264283
