# Mitigeur lavabo cascade. Débit 5 l/min. Cartouche progressive, ouverture eau froide. Bec mobile 140º. Hauteur 140mm, bec 125mm - Serie Arola de Ramón Soler

- Propriété du fichier: CONSTRUNARIO
- Format: FIEBDC-3/2012
- Logiciel: Construnario Versión 3.51
- Date des prix: 19/03/2024
- Devise: EUR

**2601_RSO** u Mitigeur lavabo cascade. Débit 5 l/min. Cartouche progressive, ouverture eau froide. Bec mobile 140º. Hauteur 140mm, bec 125mm - Serie Arola de Ramón Soler
Prix: 429.90
• Cartouche progressive Ø35mm • Débit à 3 bar: 5 l/min • Nivel acústico a 3 bar: < 20 dB • Pression d’utilisation 1-5 bar, recommandée à 3 bar • Système Thermostop Block de limitation de la température maximale de l’eau chaude • Chromé laiton : épaisseur du nickel : 15 microns, épaisseur du chrome : 0,3 microns. • Résiste aux pressions statiques = 10 bar et coup de bélier de 25 bar. • Température de l’eau chaude recommandée : 55 ºC. Température maximale d’utilisation : 65 ºC. Maximum 1 h à 90 ºC. Código EAN: 8428506264283
