# Monomando bidé, referencia 2603NM de la serie Arola de Ramón Soler. Cartucho progresivo apertura en frío, (altura 110mm y salida de agua 115mm). Caudal 5 l/m - negro mate - Serie Arola de Ramón Soler

- Propiedad del archivo: CONSTRUNARIO
- Formato: FIEBDC-3/2012
- Programa: Construnario Versión 3.51
- Fecha de los precios: 19/03/2024
- Divisa: EUR

**2603NM_RSO** u Monomando bidé, referencia 2603NM de la serie Arola de Ramón Soler. Cartucho progresivo apertura en frío, (altura 110mm y salida de agua 115mm). Caudal 5 l/m - negro mate - Serie Arola de Ramón Soler
Precio: 663.10
• Cartucho progresivo cerámico Ø35 mm • Caudal a 3 bar: de 6 a 12 l/min • Nivel acústico a 3 bar: < 20 dB. • Cromado latón: 15 micras de espesor de níquel, 0.3 micras de cromo. • Sistema Termostop Block de limitación de la temperatura máxima del agua caliente • Sistema de ahorro de agua S2 mediante la apertura de la manecilla en dos fases. • Resiste presiones estáticas = 10 bar y golpes de ariete de 25 bar. • Temperatura recomendada de agua caliente 55ºC. Temperatura máxima de uso 65°C. Máximo 1h a 90°C. • Presión de uso entre 1-5 bar. Recomendada 3 bar. • Garantía de 5 años en grifería y 2 años en complementos Código EAN: 8428506025839
