# Mitigeur bidet. Cartouche progressive, ouverture en eau froide. Bec mobile 140º. Hauteur 110 mm, hauteur bec 95mm, saillie 115 mm - Serie Arola de Ramón Soler

- Propiedad del archivo: CONSTRUNARIO
- Formato: FIEBDC-3/2012
- Programa: Construnario Versión 3.51
- Fecha de los precios: 19/03/2024
- Divisa: EUR

**2603_RSO** u Mitigeur bidet. Cartouche progressive, ouverture en eau froide. Bec mobile 140º. Hauteur 110 mm, hauteur bec 95mm, saillie 115 mm - Serie Arola de Ramón Soler
Precio: 429.90
• Cartouche progressive Ø35mm • Débit à 3 bar: 6 to 12 l/min • Niveau sonore à 3 bar < 20 dB. • Chromé laiton : épaisseur du nickel : 15 microns, épaisseur du chrome : 0,3 microns. • Système Thermostop Block de limitation de la température maximale de l’eau chaude • Système d’économie d’eau (S2-C2) par ouverture de la manette en deux temps. • Résiste aux pressions statiques = 10 bar et coup de bélier de 25 bar. • Température de l’eau chaude recommandée : 55 ºC. Température maximale d’utilisation : 65 ºC. Maximum 1 h à 90 ºC. • Pression d’utilisation 1-5 bar, recommandée à 3 bar • Garantía de 5 años en grifería y 2 años en complementos Código EAN: 8428506264375
