# Robinet d’arrêt - Inversores, llaves de paso y válvulas de Ramón Soler

- Propiedad del archivo: CONSTRUNARIO
- Formato: FIEBDC-3/2012
- Programa: Construnario Versión 3.51
- Fecha de los precios: 19/03/2024
- Divisa: EUR

| Código | Ud | Descripción | Precio |
|---|---|---|---|
| 260712X1_RSO | u | Robinet d’arrêt - Inversores, llaves de paso y válvulas de Ramón Soler | 102.10 |
