# Termostático de ducha, referencia 261203SNM de la serie Arola de Ramón Soler. Negro mate - Serie Arola de Ramón Soler

- Propiedad del archivo: CONSTRUNARIO
- Formato: FIEBDC-3/2012
- Programa: Construnario Versión 3.51
- Fecha de los precios: 19/03/2024
- Divisa: EUR

**261203SNM_RSO** u Termostático de ducha, referencia 261203SNM de la serie Arola de Ramón Soler. Negro mate - Serie Arola de Ramón Soler
Precio: 504.50
Grifo termostasto de ducha con sistema termostop limitador de temperatura, hotblock antiquemaduras y sistema anticorrosión patentado, negro mate de alta resistencia por su tratamiento electrostático sobre galvanizado. Código EAN: 8428506049774
