# Termostático de ducha cromado, referencia 261203S de la serie Arola de Ramón Soler - Serie Arola de Ramón Soler

- Propiedad del archivo: CONSTRUNARIO
- Formato: FIEBDC-3/2012
- Programa: Construnario Versión 3.51
- Fecha de los precios: 19/03/2024
- Divisa: EUR

**261203S_RSO** u Termostático de ducha cromado, referencia 261203S de la serie Arola de Ramón Soler - Serie Arola de Ramón Soler
Precio: 327.10
Grifo termostasto de ducha con sistema termostop limitador de temperatura, hotblock antiquemaduras y sistema anticorrosión patentado, cromado de alta resistencia Diamond Finish Código EAN: 8428506037313
