# Bimando para fregadero con caño giratorio, referencia 3109C de Ramón Soler - Clásicos de Ramón Soler

- Propiedad del archivo: CONSTRUNARIO
- Formato: FIEBDC-3/2012
- Programa: Construnario Versión 3.51
- Fecha de los precios: 19/03/2024
- Divisa: EUR

**261867** u Bimando para fregadero con caño giratorio, referencia 3109C de Ramón Soler - Clásicos de Ramón Soler
Precio: 209.40
Grifo de fregadero bimando altura L con caño giratorio 360º y de diseño clásico, cromado de alta resistencia Diamond Finish Código EAN: 8428506618673
