# Thermostatique bain-douche à encastrer, 3 voies. Poignées laiton. Blocage Tº 38ºC - Serie Arola de Ramón Soler

- Propriété du fichier: CONSTRUNARIO
- Format: FIEBDC-3/2012
- Logiciel: Construnario Versión 3.51
- Date des prix: 19/03/2024
- Devise: EUR

**2627S_RSO** u Thermostatique bain-douche à encastrer, 3 voies. Poignées laiton. Blocage Tº 38ºC - Serie Arola de Ramón Soler
Prix: 775.80
• Cartouche thermostatique • Cartouche inverseur • Ceramic frame • Système Hot Block de sécurité anti-brûlure • Système Thermostop Block de limitation de la température maximale de l’eau chaude • Débit à 3 bar: (Douche)15 l/min (x2) - (Bain) 23 l/min. • Niveau sonore à 3 bar < 20 dB. • Chromé laiton : épaisseur du nickel : 15 microns, épaisseur du chrome : 0,3 microns. • Résiste aux pressions statiques = 10 bar et coup de bélier de 25 bar. • Température de l’eau chaude recommandée : 55 ºC. Température maximale d’utilisation : 65 ºC. Maximum 1 h à 90 ºC. • Pression d’utilisation 1-5 bar, recommandée à 3 bar Código EAN: 8428506295331
