# Conjunto termostatico sobre repisa de ducha

- Propiedad del archivo: CONSTRUNARIO
- Formato: FIEBDC-3/2012
- Programa: Construnario Versión 3.51
- Fecha de los precios: 19/03/2024
- Divisa: EUR

**2633TSCAM_RSO** u Conjunto termostatico sobre repisa de ducha, referencia 2633TSCAM de la serie Arola de Ramón Soler. Con equipo de ducha redondo metálico. Incorpora sistema eficiente Termostop - Serie Arola de Ramón Soler
Precio: 665.20
Conjunto termostatico sobre repisa de ducha, referencia 2633TSCAM de la serie Arola de Ramón Soler. Con equipo de ducha redondo metálico. Incorpora sistema eficiente Termostop Cartucho termostático Sistema Hot Block de seguridad antiquemaduras Sistema Termostop de bloqueo de la temperatura a 38° Sistema Cooltouch que mantiene las griferias frias-templadas al tacto. Caudal a 3 bar: Salida bañera 20 l/min, salida ducha 12 l/min. Cromado latón: 15 micras de espesor de níquel, 0.3 micras de cromo.D381:D766 Resiste presiones estáticas ? 10 bar y golpes de ariete de 25 bar. Presión recomendada de uso: 1-5 bar (recomendada 3 bar) Temperatura recomendada de agua caliente 55°C. Temperatura máxima de uso 65°C. Máximo 1h a 90°C. Grifo termostato de bañera para repisa sin caño y con equipo de ducha metálico, teleducha cilíndrica minimalista anti-cal, sistema termostop limitador de temperatura, hotblock antiquemaduras y sistema anticorrosión patentado, cromado Diamond Finish Código EAN: 8428506558672
