# Termostático de baño-ducha, referencia 264612S de la serie Arola de Ramón Soler. Cromado - Serie Arola de Ramón Soler

- Propiedad del archivo: CONSTRUNARIO
- Formato: FIEBDC-3/2012
- Programa: Construnario Versión 3.51
- Fecha de los precios: 19/03/2024
- Divisa: EUR

**264612S_RSO** u Termostático de baño-ducha, referencia 264612S de la serie Arola de Ramón Soler. Cromado - Serie Arola de Ramón Soler
Precio: 455.50
Grifo termostasto de bañera con sistema termostop limitador de temperatura, hotblock antiquemaduras y sistema anticorrosión patentado, cromado de alta resistencia Diamond Finish Código EAN: 8428506038082
