# Columna de ducha telescópica termostática rociador metálico cuadrado 250mm cromado, referencia 265403RK250 de la serie Arola de Ramón Soler. Cromado - Serie Arola de Ramón Soler

- Propiedad del archivo: CONSTRUNARIO
- Formato: FIEBDC-3/2012
- Programa: Construnario Versión 3.51
- Fecha de los precios: 19/03/2024
- Divisa: EUR

**265403RK250_RSO** u Columna de ducha telescópica termostática rociador metálico cuadrado 250mm cromado, referencia 265403RK250 de la serie Arola de Ramón Soler. Cromado - Serie Arola de Ramón Soler
Precio: 930.50
Columna de ducha teléscopica termsotato de inox 880-1460mm, con rociador metálico cuadrado 250mm, teleducha rectangular minimalista 1 posición anti-cal, flexo color metálico alto brillo 1,75m antigiratorio Soleflex Código EAN: 8428506037184
