# Conjunto termostático de ducha empotrado de 2 vías con control de caudal, referencia 268712SNM de la serie Arola de Ramón Soler. Sin equipo ducha. Negro mate - Serie Arola de Ramón Soler

- Propiedad del archivo: CONSTRUNARIO
- Formato: FIEBDC-3/2012
- Programa: Construnario Versión 3.51
- Fecha de los precios: 19/03/2024
- Divisa: EUR

**268712SNM_RSO** u Conjunto termostático de ducha empotrado de 2 vías con control de caudal, referencia 268712SNM de la serie Arola de Ramón Soler. Sin equipo ducha. Negro mate - Serie Arola de Ramón Soler
Precio: 482.80
Grifo de bañera empotrado 2 vías con placa metálica extraplana, instalación sencilla por su cuerpo compacto y de gran durabilidad, con control de caudal, negro mate de alta resistencia por su tratamiento electrostático sobre galvanizado. Código EAN: 8428506049743
