# Inverseur à encastrer 3 voies - Inversores, llaves de paso y válvulas de Ramón Soler

- Propiedad del archivo: CONSTRUNARIO
- Formato: FIEBDC-3/2012
- Programa: Construnario Versión 3.51
- Fecha de los precios: 19/03/2024
- Divisa: EUR

**3037_RSO** u Inverseur à encastrer 3 voies - Inversores, llaves de paso y válvulas de Ramón Soler
Precio: 264.90
• Cartouche inverseur • Connexion G1/2"" • Chromé laiton : épaisseur du nickel : 15 microns, épaisseur du chrome : 0,3 microns. • Niveau sonore à 3 bar < 20 dB. • Débit à 3 bar: 12l/min en salida ducha y 23 l/min en salida baño. Código EAN: 8428506098321
