# Termostático de baño-ducha , referencia 3048 de la serie Gaudí II de Ramón Soler - Serie Gaudí de Ramón Soler

- Propiedad del archivo: CONSTRUNARIO
- Formato: FIEBDC-3/2012
- Programa: Construnario Versión 3.51
- Fecha de los precios: 19/03/2024
- Divisa: EUR

**3048_RSO** u Termostático de baño-ducha , referencia 3048 de la serie Gaudí II de Ramón Soler - Serie Gaudí de Ramón Soler
Precio: 1533.70
• Cartucho termostático • Cartucho distribuidor • Sistema Hot Block de seguridad antiquemaduras • Sistema Termostop de bloqueo de la temperatura a 38º • Caudal a 3 bar: salida baño-ducha 21 l/min • Nivel acústico a 3 bar: < 20 dB. • Cromado latón: 15 micras de espesor de níquel, 0.3 micras de cromo. • Resiste presiones estáticas = 10 bar y golpes de ariete de 25 bar. • Temperatura recomendada de agua caliente 55ºC. Temperatura máxima de uso 65°C. Máximo 1h a 90°C. • Presión de uso entre 1-5 bar. Recomendada 3 bar. Código EAN: 8428506204616
