# Conjunto teleducha metálica de 1 posición de Ramón Soler. Ø52mm - Conjuntos de Ramón Soler

- Propiedad del archivo: CONSTRUNARIO
- Formato: FIEBDC-3/2012
- Programa: Construnario Versión 3.51
- Fecha de los precios: 19/03/2024
- Divisa: EUR

**3049G_RSO** u Conjunto teleducha metálica de 1 posición de Ramón Soler. Ø52mm - Conjuntos de Ramón Soler
Precio: 68.40
Conjunto teleducha metálica de 1 posición de Ø52mm de diseño clásico, con sistema anti-cal, soporte a pared para teleducha redondo metálico y flexible acabado metálico de 1,55m antigiratorio, cromado de alta resistencia Diamond Finish Código EAN: 8428506970436
