# Barre de douche Gaudí 550 mm Ø 18 mm sans ensembles de douche - Barras de ducha de Ramón Soler

- Propriété du fichier: CONSTRUNARIO
- Format: FIEBDC-3/2012
- Logiciel: Construnario Versión 3.51
- Date des prix: 19/03/2024
- Devise: EUR

**3086S_RSO** u Barre de douche Gaudí 550 mm Ø 18 mm sans ensembles de douche - Barras de ducha de Ramón Soler
Prix: 139.50
• Chromé laiton : épaisseur du nickel : 15 microns, épaisseur du chrome : 0,3 microns. • essais réalisés selon les exigences des résistences à la corrosion réalisés selon les exigences de la norme européenne EN 272 Código EAN: 8428506970160
