# Bimando para bidé, referencia 3103C de la serie Gaudí de Ramón Soler. Altura 110mm y salida de agua 150mm, montura cerámica 1/2 vuelta - Serie Gaudí de Ramón Soler

- Propiedad del archivo: CONSTRUNARIO
- Formato: FIEBDC-3/2012
- Programa: Construnario Versión 3.51
- Fecha de los precios: 19/03/2024
- Divisa: EUR

**3103C_RSO** u Bimando para bidé, referencia 3103C de la serie Gaudí de Ramón Soler. Altura 110mm y salida de agua 150mm, montura cerámica 1/2 vuelta - Serie Gaudí de Ramón Soler
Precio: 258.90
• Montura cerámica de 1/2"" • Caudal a 3 bar de 12 l/min • Presión de uso entre 1-5 bar. Recomendada 3 bar. • Nivel acústico a 3 bar < 20 dB. • Cromado latón: 15 micras de espesor de níquel, 0,3 micras de cromo. • Temperatura recomendada de agua caliente 55ºC. Temperatura máxima de uso 65°C. Máximo 1h a 90°C. Código EAN: 8428506618291
