# Mélangeur bidet bec fondu. Tête céramique 1/2 tour. Avec vidage laiton ref.: 1167 Hauteur 110 mm. Sortie d'eau 150 mm - Serie Gaudí de Ramón Soler

- Propriété du fichier: CONSTRUNARIO
- Format: FIEBDC-3/2012
- Logiciel: Construnario Versión 3.51
- Date des prix: 19/03/2024
- Devise: EUR

**3103CVA1167_RSO** u Mélangeur bidet bec fondu. Tête céramique 1/2 tour. Avec vidage laiton ref.: 1167 Hauteur 110 mm. Sortie d'eau 150 mm - Serie Gaudí de Ramón Soler
Prix: 283.60
• tête céramique 1/2"" • Débit à 3 bar: 12 l/min • Pression d’utilisation 1-5 bar, recommandée à 3 bar • Niveau sonore à 3 bar < 20 dB. • Chromé laiton : épaisseur du nickel : 15 microns, épaisseur du chrome : 0,3 microns. • Température de l’eau chaude recommandée : 55 ºC. Température maximale d’utilisation : 65 ºC. Maximum 1 h à 90 ºC. Código EAN: 8428506618307
