# Bimando de baño-ducha, referencia 3105CG de la serie Gaudí II de Ramón Soler. Con equipo de ducha, montura cerámica 1/2 vuelta - Serie Gaudí de Ramón Soler

- Propiedad del archivo: CONSTRUNARIO
- Formato: FIEBDC-3/2012
- Programa: Construnario Versión 3.51
- Fecha de los precios: 19/03/2024
- Divisa: EUR

**3105CG_RSO** u Bimando de baño-ducha, referencia 3105CG de la serie Gaudí II de Ramón Soler. Con equipo de ducha, montura cerámica 1/2 vuelta - Serie Gaudí de Ramón Soler
Precio: 437.10
• Montura cerámica 1/2"" • Caudal a 3 bar: 12 l/min en salida ducha y 20 l/min en salida baño. • Cromado latón: 15 micras de espesor de níquel, 0.3 micras de cromo. • Nivel acústico a 3 bar < 20 dB. • Presión de uso entre 1-5 bar. Recomendada 3 bar. • Resiste presiones estáticas = 10 bar y golpes de ariete de 25 bar. • Temperatura recomendada de agua caliente 55ºC. Temperatura máxima de uso 65°C. Máximo 1h a 90°C. Código EAN: 8428506618529
