# Mélangeur bain-douche avec ensemble de douche 3049G. - Serie Gaudí de Ramón Soler

- Propriété du fichier: CONSTRUNARIO
- Format: FIEBDC-3/2012
- Logiciel: Construnario Versión 3.51
- Date des prix: 19/03/2024
- Devise: EUR

**3105CG_RSO** u Mélangeur bain-douche avec ensemble de douche 3049G. - Serie Gaudí de Ramón Soler
Prix: 437.10
• tête céramique 1/2"" • Débit à 3 bar: 12 l/min (Douche)- 20 l/min (Bain) • Chromé laiton : épaisseur du nickel : 15 microns, épaisseur du chrome : 0,3 microns. • Niveau sonore à 3 bar < 20 dB. • Pression d’utilisation 1-5 bar, recommandée à 3 bar • Résiste aux pressions statiques = 10 bar et coup de bélier de 25 bar. • Température de l’eau chaude recommandée : 55 ºC. Température maximale d’utilisation : 65 ºC. Maximum 1 h à 90 ºC. Código EAN: 8428506618529
