# Mélangeur douche. Tête Céramique 1/2 tour - Serie Gaudí de Ramón Soler

- Propriété du fichier: CONSTRUNARIO
- Format: FIEBDC-3/2012
- Logiciel: Construnario Versión 3.51
- Date des prix: 19/03/2024
- Devise: EUR

**3108CS_RSO** u Mélangeur douche. Tête Céramique 1/2 tour - Serie Gaudí de Ramón Soler
Prix: 196.90
• tête céramique 1/2"" • Niveau sonore à 3 bar < 20 dB. • Débit à 3 bar: 12 to 16 l/min • Chromé laiton : épaisseur du nickel : 15 microns, épaisseur du chrome : 0,3 microns. • Pression d’utilisation 1-5 bar, recommandée à 3 barRésiste aux pressions statiques = 10 bar et coup de bélier de 25 bar. • Température de l’eau chaude recommandée : 55 ºC. Température maximale d’utilisation : 65 ºC. Maximum 1 h à 90 ºC. Código EAN: 8428506618536
