# Bimando empotrado pared, referencia 3120C de la serie Gaudí II de Ramón Soler. A - Serie Gaudí II de Ramón Soler

- Propiedad del archivo: CONSTRUNARIO
- Formato: FIEBDC-3/2012
- Programa: Construnario Versión 3.51
- Fecha de los precios: 19/03/2024
- Divisa: EUR

**3120C_RSO** u Bimando empotrado pared, referencia 3120C de la serie Gaudí II de Ramón Soler. A - Serie Gaudí II de Ramón Soler
Precio: 410.90
Montura cerámica de 1/2" Caudal a 3 bar de 12 l/min Presión de uso entre 1-5 bar. Recomendada 3 bar. Nivel acústico a 3 bar < 20 dB. Cromado latón: 15 micras de espesor de níquel, 0,3 micras de cromo. Temperatura recomendada de agua caliente 55°C. Temperatura máxima de uso 65°C. Máximo 1h a 90°C. Código EAN: 8428506015908
