# Batterie trois trous pour lavabo. Tête Céramique 1/2 tour. Hauteur 135 mm, saillie 120 mm - Serie Gaudí II de Ramón Soler

- Propiedad del archivo: CONSTRUNARIO
- Formato: FIEBDC-3/2012
- Programa: Construnario Versión 3.51
- Fecha de los precios: 19/03/2024
- Divisa: EUR

**3142C_RSO** u Batterie trois trous pour lavabo. Tête Céramique 1/2 tour. Hauteur 135 mm, saillie 120 mm - Serie Gaudí II de Ramón Soler
Precio: 401.50
• tête céramique 1/2"" • Débit à 3 bar: 16 l/min • Niveau sonore à 3 bar < 20 dB. • Chromé laiton : épaisseur du nickel : 15 microns, épaisseur du chrome : 0,3 microns. • Pression d’utilisation 1-5 bar, recommandée à 3 barResiste presiones estáticas = 10 bar y golpes de ariete de 25 bar • Température de l’eau chaude recommandée : 55 ºC. Température maximale d’utilisation : 65 ºC. Maximum 1 h à 90 ºC. Código EAN: 8428506618611
