# Basin set deck mounted with shaft for pop up waste . Ref. 1167 brass - Serie Gaudí II de Ramón Soler

- Owner of the file: CONSTRUNARIO
- Format: FIEBDC-3/2012
- Program: Construnario Versión 3.51
- Date of prices: 19/03/2024
- Currency: EUR

**3142CVA1167_RSO** u Basin set deck mounted with shaft for pop up waste . Ref. 1167 brass - Serie Gaudí II de Ramón Soler
Price: 41760
• Conventional 1/2"" frame • Flow rate at 3 bars: 12 to 16 l/min • Acoustic level at 3 bars: < 20 dB. • Chrome-plated brass: 15 microns thick of nickel, 0.3 microns of chrome. • Working pressure between 1-5 bars, recommended: 3 barsResists static pressures = 10 bars and water hammers of 25 bars. • Recommended temperature for the hot water: 55ºC. Maximum working temperature: 65ºC. Maximum: 1h at 90ºC. Código EAN: 8428506618659
