# Batterie trois trous pour lavabo avec vidage laiton Ref.: 1167 Hauteur 135 mm, saillie 120 mm - Serie Gaudí II de Ramón Soler

- Propriété du fichier: CONSTRUNARIO
- Format: FIEBDC-3/2012
- Logiciel: Construnario Versión 3.51
- Date des prix: 19/03/2024
- Devise: EUR

**3142CVA1167_RSO** u Batterie trois trous pour lavabo avec vidage laiton Ref.: 1167 Hauteur 135 mm, saillie 120 mm - Serie Gaudí II de Ramón Soler
Prix: 426.00
• tête à clapet 1/2"" • Débit à 3 bar: 12 to 16 l/min • Niveau sonore à 3 bar < 20 dB. • Chromé laiton : épaisseur du nickel : 15 microns, épaisseur du chrome : 0,3 microns. • Pression d’utilisation 1-5 bar, recommandée à 3 barRésiste aux pressions statiques = 10 bar et coup de bélier de 25 bar. • Température de l’eau chaude recommandée : 55 ºC. Température maximale d’utilisation : 65 ºC. Maximum 1 h à 90 ºC. Código EAN: 8428506618659
