# Conjunto bimando gran ducha con columna fija

- Propiedad del archivo: CONSTRUNARIO
- Formato: FIEBDC-3/2012
- Programa: Construnario Versión 3.51
- Fecha de los precios: 19/03/2024
- Divisa: EUR

**3158CG_RSO** u Conjunto bimando gran ducha con columna fija, referencia 3158CG de la serie Gaudí II de Ramón Soler. Rociador metálico Ø 200 antical, teleducha (1 jet), montura cerámica 1/2 vuelta - Serie Gaudí de Ramón Soler
Precio: 1013.90
• Montura ceràmica de ½” • Nivel acústico a 3 bar < 20 dB. • Caudal a 3 bar: de 12 a 16 l/min • Cromado latón: 15 micras de espesor de níquel, 0,3 micras de cromo. • Presión de uso entre 1-5 bar, recomendada 3 bar. Resiste presiones estáticas = 10 bar y golpes de ariete de 25 bar. • Temperatura recomendada de agua caliente 55ºC. Temperatura máxima de uso 65°C. Máximo 1h a 90°C. Código EAN: 8428506618666
