# 3 way concealed tap - Inversores, llaves de paso y válvulas de Ramón Soler

- Propiedad del archivo: CONSTRUNARIO
- Formato: FIEBDC-3/2012
- Programa: Construnario Versión 3.51
- Fecha de los precios: 19/03/2024
- Divisa: EUR

**330712X1_RSO** u 3 way concealed tap - Inversores, llaves de paso y válvulas de Ramón Soler
Precio: 7800
• Conventional 1/2"" frame • Connections: G1/2"" • Chrome-plated brass: 15 microns thick of nickel, 0.3 microns of chrome. • Acoustic level at 3 bars: < 20 dB. • Flow rate at 3 bars: 30 l/min Código EAN: 8428506194719
