# Mitigeur lavabo haut. Économie d’eau. Hauteur 335 mm, hauteur sous bec 145 mm, saillie 145 mm système S2 - Serie Drako de Ramón Soler

- Propriété du fichier: CONSTRUNARIO
- Format: FIEBDC-3/2012
- Logiciel: Construnario Versión 3.51
- Date des prix: 19/03/2024
- Devise: EUR

**3310_RSO** u Mitigeur lavabo haut. Économie d’eau. Hauteur 335 mm, hauteur sous bec 145 mm, saillie 145 mm système S2 - Serie Drako de Ramón Soler
Prix: 210.00
• Cartouche céramique mitigeur Ø40mm • Système Thermostop Block de limitation de la température maximale de l’eau chaude • système d'économie d'eau S2 (disponible C2 dans quelques modèles) à travers de l'ouverture de la manette en deux phases. • Débit à 3 bar: 11 to 12 l/min. • Niveau sonore à 3 bar < 20 dB. • Chromé laiton : épaisseur du nickel : 15 microns, épaisseur du chrome : 0,3 microns. • Résiste aux pressions statiques = 10 bar et coup de bélier de 25 bar. • Température de l’eau chaude recommandée : 55 ºC. Température maximale d’utilisation : 65 ºC. Maximum 1 h à 90 ºC. • Pression d’utilisation 1-5 bar, recommandée à 3 bar Código EAN: 8428506185625
